# Brandschutzsanierung NST Kohlscheid
Angebotsaufforderung (GAEB DA XML 3.2, DA83)
Projekt: 2022-102
Währung: EUR
Vergabeart: Beschränkte Ausschreibung
Erstellt mit: GXML Toolbox V3.3 R20200224, ORCA AVA 23.2.1 - Professional Edition 23.02.01, 06.11.2025

## Allgemeine Vorbemerkungen
1. ALLGEMEIN

Das vorhandene Verwaltungsgebäude "Nebenstelle Herzogenrath-Kohlscheid", Kaiserstraße 50 wird umfassend in brandschutztechnischer Hinsicht als auch in Teilen energetisch saniert.
Die hierfür erforderlichen Arbeiten werden in zwei Bauabschnitten ausgeführt.

Die Baumaßnahme wird gefördert durch Bundesministerium
  für Wirtschaft
  und Klimaschutz

Die nachstehend beschriebenen Baumaßnahmen beschränken sich auf den ANBAU - II. BA.
(Zu- und Ausgangstüren aus den Etagen zum Flur, Treppenhaus etc.).

2. AUSFÜHRUNGSFRISTEN

Aufmaß / Bestellung der Alu-Rahmen-Außentüren  2. KW 2026
Lieferung und Montage Alu-Rahmen-Außentüren  14. KW 2026 bis 15. KW 2026

3. ÖRTLICHE VERHÄLTNISSE, ZUWEGUNG; BESONDERHEITEN VERWALTUNGSBETRIEB

Bei dem Verwaltungsgebäude "Nebenstelle Herzogenrath-Kohlscheid" handelt es sich um das ehemalige Kohlscheider Rathaus im Zentrum des Herzogenrather Stadtteils Kohlscheid.
Der Gebäudekomplex besteht aus dem ursprünglichen alten Rathaus aus den frühen 1920er Jahren an der Kaiserstraße - hier: I. BA - ALTBAU- mit zwei Vollgeschossen, einem Dachgeschoss und Walmdach sowie einem in den frühen1970er Jahren errichteten viergeschossigen ANBAU - hier: II. BA - mit Flachdach zur Friedrichstraße.
Die Gebäude sind durch einen zweigeschossigen Durchgang miteinander verbunden und komplett unterkellert.

Das Verwaltungsgebäude weist einen Haupteingang an der Kaiserstraße, nahe der Straßenecke zur Friedrichstraße in den Altbau sowie einen weiteren Eingang für den Anbau von der Hofseite auf.
Die Zufahrt zu den Gebäuden erfolgt von der Kaiserstraße über den Dienstparkplatz. Der Eingang zum Anbau kann rückseitig über den Parkplatz angefahren werden.

Ein Teil der vorhandenen, befestigten Flächen können für Anfahrt, Anlieferung etc. genutzt werden. Die Befahrung / Nutzung / Inanspruchnahme ist im Vorfeld mit der Bauleitung abzustimmen.
Die in Anspruch genommenen Flächen sind entsprechend zu schützen. Nach Beendigung der Arbeiten hat der AN diese im ursprünglichen Zustand wieder herzustellen und dem AG zu übergeben.

Zur Sicherstellung des zweiten baulichen Rettungsweges für die beiden oberen Geschosse des Anbaus und die barrierefreie Erschließung des Gebäudes wurden ein Personenaufzug in massiver Konstruktion mit Betonpodesten sowie eine Stahl-Spindeltreppenkonstruktion als Fluchttreppe vor die Nord-Fassade gestellt.
Für die neuen Gebäudezu-/ausgänge wurden die bisherigen Flurfenster durch Ausgangstüren ersetzt.
Der Personenaufzug ist nicht in Betrieb. Es ist nicht möglich diesen für Materialtransporte etc. zu nutzen.
Der Anbau besteht aus verputzten, tragenden und nichttragenden Mauerwerkswänden sowie massiven Geschossdecken aus Beton. Die vorhandenen Fassaden sind gedämmt und mit HPL-Platten verkleidet.
Alle Büroflächen in den Geschossen werden mit Abhangdecken als Unterdecken aus Raster-Deckenplatten sowie im Anschlussbereich an die Fensterseiten mit einem Fries aus Gipskarton versehen.
Die Decken in den Fluren werden mit Akustik-Decken bzw. Unterdecken aus Raster-Deckenplatten, jeweils mit einem umlaufenden Fries aus Gipskarton versehen.
Die Wandflächen in den Büro- und Nebenräumen werden mit einem Rauvlies tapeziert und gestrichen. Die Wandflächen in den Fluren (teilweise EG und 1. OG) und im Treppenhaus werden mit einer Beschichtung versehen.

In den Fluren, Eingangsbereichen und im Treppenhaus Nord ist ein Bodenbelag aus Betonwerkstein sowie in den Büroräumen im 2. Obergeschoss ein relativ neuer Kautschukbodenbelag verlegt. Diese müssen erhalten werden und sind dementsprechend zu schützen.

Das Erdgeschoss und die drei Obergeschosse sollen zukünftig als Büroflächen genutzt werden.

Gegenstand dieser Ausschreibung sind die Alu-Rahmentüren in den Fluren und im Treppenhaus Nord in den Geschossen mit brandschutztechnischen Anforderungen sowie eine Ausgangstür im Erdgeschoss..

Die Arbeiten erfolgen im laufenden Verwaltungs- und Besucherbetrieb.
Das Gebäude des Altbaus ist bereits saniert und fertig gestellt und wird seit November 2024 im Erdgeschoss sowie im 1. Obergeschoss von Einheiten des Amtes für Kinder, Jugend und Familie und des Gesundheitsamtes genutzt.
Diese werden auch im Zuge der auszuführenden Arbeiten im ANBAU des Gebäudes dort verbleiben.

Der Anbau ist leerbezogen.
Im gesamten Gebäude gilt ein absolutes Rauchverbot.

Bei sämtlichen Arbeiten ist daher auf einen reibungslosen Ablauf des Verwaltungs- und Besucherbetriebs zu achten.
Rettungswege, Feuerwehrzufahrten, Zugänge zu den Gebäuden und Fluchtwege sind stets freizuhalten.
Lärmintensive Arbeiten sind mit der Bauleitung abzustimmen.
Grundsätzlich darf keine Gefahr durch herumliegendes Material, Werkzeuge und Maschinen für Bedienstete und Besucher des Gebäudes bestehen.

Die Außenbereiche des Geländes sind - sofern eine Befahrung / Nutzung für die Arbeiten erforderlich werden sollte - so wie vorgefunden zu verlassen bzw. wieder herzustellen.
Die Befahrung / Nutzung ist im Vorfeld mit der Bauleitung abzustimmen.

Material- und Entsorgungstransporte erfolgen von der Kaiserstraße aus über den Parkplatz zum rückwärtigen Eingang des Anbaus.
Erforderliche Container können im rückwärtigen Bereich nach Abstimmung mit der Bauleitung aufgestellt werden.
Ein entsprechender Übersichtsplan ist beigefügt.

Die örtlich vorhandenen Abfallsammelbehälter des Verwaltungsgebäudes dürfen nicht für Bauabfälle genutzt werden. Hierzu zählen auch die Haushaltsabfälle der Bauhandwerker.

Ein WC-Container steht bauseits zur Verfügung.
Baustrom und Wasser werden ebenfalls zur Verfügung gestellt.

4. ALLGEMEINE VORGABEN AN DEN AUFTRAGNEHMER

Vor Abgabe eines Angebotes hat der Bieter die Möglichkeit, sich an der Örtlichkeit über alle Unwegsamkeiten, Zugänglichkeit sowie über die zweckmäßigsten Transport- und Lagermöglichkeiten zu unterrichten.
Spätere Berufungen und Forderungen, die sich auf Unkenntnis der örtlichen Verhältnisse, der Vertrags- und Planunterlagen sowie auf Hinweise, Auflagen und Bedingungen stützen, werden nicht anerkannt.
Eventuelle Beschädigungen an vorhandenen Bauteilen, Leitungen, Kabeln etc. sind unverzüglich der Bauleitung zu melden.

Der Auftragnehmer hat über die ganze Vertragsdauer für die Leitung seiner Arbeiten an der Baustelle einen fachkundigen Vertreter, der ihn dem Auftraggeber gegenüber rechtsverbindlich vertritt, zu bestellen. Dieser ist insbesondere für das Einhalten der am Bau zu beachtenden Unfallverhütungsvorschriften voll verantwortlich. Ein Polier oder Vorarbeiter, der fachlich geeignet und deutschsprachig ist, muss während der Arbeitszeit anwesend sein.

Der Auftragnehmer ist verpflichtet, die erforderliche Anzahl fachlich geeigneter Kräfte rechtzeitig zu stellen, damit die Vertragsleistungen termin- und fachgerecht erbracht werden können.

Auf-, Um- und Abbauten sowie Vorhalten von Gerüsten für eigene Leistungen, sofern die zu bearbeitenden Flächen nicht höher als 3,50 m über der Standfläche des hierfür erforderlichen Gerüstes liegt.

Gemäß Verordnung über Sicherheits- und Gesundheitsschutz auf Baustellen (Baustellen-Verordnung) wird die Sicherheits- und Gesundheitskoordination durch einen beauftragten SiGe-Koordinator durchgeführt. Das Arbeitsschutzgesetz ist zu beachten.

Anfallende Abfälle sind arbeitstäglich durch den Auftragnehmer auf eigene Kosten ordnungsgemäß zu entsorgen. Dies gilt auch für anfallenden Schutt, Materialreste etc.. Die Entsorgung hat entsprechend den geltenden Vorschriften zu erfolgen und ist auf Anfrage mittels Nachweis der Entsorgungsstellen zu belegen. Kosten für Materialentsorgung sind grundsätzlich in die Einheitspreise der betreffenden Positionen einzukalkulieren.

## Gewerkespezifische Vorbemerkungen
1. GEWERKESPEZIFISCHE VORBEMERKUNGEN

Maßgebend für die Ausführung der nachstehend beschriebenen Leistungen und der einzelnen Stoffe sind, neben den allgemein üblichen Vorschriften, Gesetzen etc. alle entsprechenden gültigen DIN-Vorschriften und Ausführungsrichtlinien in neuester Fassung.

2. TECHNISCHE INFORMATIONEN

Alle nachstehend beschriebenen Türanlagen sind als Objekt-Innentüren, geeignet für die Nutzung im gewerblichen Dauereinsatz, auszuführen.

Türkonstruktion:
Es sind stranggepresste Aluminium-Profile nach EN AW 6060 und EN AW 6063 sowie nach DIN EN 755 und DIN EN 12020 zu verwenden.
Bei wärmegedämmten Profilen sind nur solche zulässig, bei denen die Innen- und Außenschalen durch Wärmedämmprofile durchgehend kraft- und formschlüsseig miteinander verbunden sind.
Die Profile müssen die auftretenden Beanspruchungen gemäß DIN EN 1990 und DIN EN 1991 einschließlich der zugeordneten Anhänge sicher abtragen. Die zwischen Innen- und Außenschalen auftretenden Schubkräfte müssen vom Verbund zuverlässig übertragen werden.
Die vom Systemhersteller angegebenen wirksamen Trägheitsmomente sind unter Berücksichtigung der DIBT-Richtlinie für thermisch getrennte Profile für die Auswahl zu berücksichtigen.
Alle Verbundprofile der Türsysteme sind mindestens als Dreikammersystem auszuführen.
Eckverbinder müssen in ihrem Querschnitt den inneren Profilstrukturen entsprechen.
Bei Gehrungen ist auf eine einwandfreie Verklebung der Gehrungsflächen zu achten.
Dichtungen in Türflügeln müssen auswechselbar sein.
Verglasungen:
Sind gemäß den "Glasbemessungs- und Konstruktionsregeln nach DIN 18008-1 bis 18008-5 und DIN 18545 "Anforderungen an Glasfalze und Verglasungssysteme" unter Berücksichtigung der EN 12488 (Verklotzung) auszuführen.
Paneelausfachungen:
Der Dämmkern der Paneele ist in druckfester Ausführung auszuführen.
Die Paneele müssen dampfdiffusionsdicht ausgebildet werden.
Einbau der Türelemente:
Die Verankerungen der Türelemente sind so auszuführen, dass alle horizontal und vertikal auftretenden Kräfte und Lasten kraftschlüssig auf den Baukörper übertragen werden.
Die Montage der Türelemente muss flucht- und lotrecht erfolgen.
Alle zur Montage erforderlichen Befestigungsmittel sind in die Einheitspreise einzukalkulieren und dem entsprechenden Verwendungszweck und Anforderungen auszuwählen.

Hinweise zur Rauchschutz-Anforderung:
Die Dichtheit einer geprüften Rauchschutztür mit absenkbarer Bodendichtung ist abhängig von der Ausführung des Bodenbelages. Gegebenenfalls ist der Einsatz einer Metall- bzw. Bodenschwelle erforderlich (Höhe max. 5 mm, Länge = Zargenfalzmaßbreite) z.B. bei Fliesen erforderlich, um die zulässige Leckrate gemäß DIN 18095 einzuhalten.

Nachweise / Prüfzeugnisse:
Bei Brand- und Rauchschutztüren sind nur geprüfte und bauaufsichtlich zugelassene Elemente anzubieten, zu jeder ausgeschriebenen Türkonstruktion müssen sämtliche Prüfzeugnisse, Prüfbescheide und die allgemeinen bauaufsichtlichen Zulassungsbescheide und Nachweise vor Fertigungsbeginn dem Auftraggeber vorgelegt werden.

3. ANGABEN ZUR AUSFÜHRUNG

Für Aufmaß, Ausführung und Abrechnung ist die VOB, Teil C (jeweils neueste Fassung) maßgebend.
Die Preise gelten für die fertige Leistung, einschließlich aller Lieferungen, Leistungen und Nebenleistungen im Sinne der VOB und Forderungen der technischen Vorbemerkungen.

Arbeitsgeräte, Einrichtungen und Materialien, die zur Erbringung der Leistung erforderlich sind, sind stets auf der Baustelle mitzuführen.

Bei vorgesehenen Brandschutzbeschichtungen ist die Grundierung auf das vorgesehene System abzustimmen.

Die im nachfolgenden Leistungsverzeichnis angegebenen Maße geben die Größe der Öffnung (innen) im Bestand, jeweils ab Oberkante Fertigfußboden, an.
Die genauen Abmessungen sind vor Ort zu prüfen.

Die Materialanlieferung hat fracht- und verpackungsfrei bis zur Verwendungstelle zu erfolgen. Hilfskräfte zum Entladen der Teile werden nicht zur Verfügung gestellt. Alle Lieferungen - auch kleinsten Umfangs - sind
vom Auftragnehmer selbst auf der Baustelle in Empfang zu nehmen. An den Auftraggeber gesandte Lieferungen werden auf Kosten des Auftragnehmers an den Absender zurück gesandt.

Das Ein- und Ausbringen der Materialien muss zum Teil über Kellerräume und Flure erfolgen. Beschädigungen von Türen, Bodenbelägen und Wandflächen sind zu vermeiden. Dazu sind erforderlichenfalls geeignete Schutzvorkehrungen zu treffen, die entsprechend in die Einheitspreise einzurechnen sind.

Sicherungsmaßnahmen, die im Zuge von erforderlichen Arbeiten entfernt wurden, sind unverzüglich wieder einzubauen.

Die Dokumentation der fachgerechten Entsorgung ist durch den Auftragnehmer vorzulegen. Die Vorlage der erforderlichen Nachweise sind in die jeweiligen Einheitspreise einzukalkulieren.

Anschlüsse für Strom sind an der Baustelle vorhanden. Die Zuführung zu den Verbrauchsstellen sowie die Kosten für die Anschlüsse und den laufenden Betrieb trägt der Auftragnehmer. Ist die vorhandene Anschlussleistung nicht ausreichend, so hat der Auftragnehmer auf seine Kosten eine entsprechende
Verstärkung zu erstellen. Die dafür erforderlichen Aggregate sind ebenfalls beizubringen.

Grundsätzlich hat der Auftragnehmer eine funktionsbereite Anlage herzustellen. Alle hierfür erforderlichen Maßnahmen sind in die Einheitspreise einzurechnen.

In diesem Zusammenhang ist zu berücksichtigen, dass alle im Leistungsverzeichnis aufgeführten Positionen inklusive Lieferung und betriebsfertiger Montage anzubieten sind, auch wenn im Positionstext nicht gesondert
darauf hingewiesen wird.

Wird bei Fabrikats-/ Typenabfrage durch den AN keine entsprechende Angabe gemacht, so gilt das vorgegebene Leitfabrikat als verbindlich angeboten und wird Vertragsbestandteil.

Die nachfolgend beschriebenen Leistungen beziehen sich auf den II. Bauabschnitt - Anbau.

## 55 AluRahmentüren - Anbau II. BA-

### Titel 01 Baustelleneinrichtung

**01.1 Baustelleneinrichtung**
*** Pauschalposition
Diese Leistung beinhaltet die An- und Abfahrt des Materials, des Personals, Einrichtung der Baustelle, Unterkünfte wie z.B. Bauwagen etc. oder vergleichbare Einrichtungen, erforderliche Maschinen, Geräte und Werkzeuge, erforderliche Gerüste bis 3,50 m über Standfläche usw. für den gesamten Umfang der Liefer- und Montagearbeiten für die Aluminium-Rahmen-Türanlagen.
Die Türanlagen in den Geschossen können nur über das Treppenhaus NORD transportiert werden !
Das Vorhalten der Baustelleneinrichtung bis zur Auftragserfüllung der eigenen Leistungen, das Abräumen der Baustelle usw. sowie die Beseitigung aller anfallenden Abfälle und Verpackungen einschließlich aller evtl. anfallenden Gebühren und Entsorgungskosten.
Eigene Strom- und Wasserzuleitungen für zum Einsatz kommende technische Geräte.
Die Abstellflächen für die Baustelleneinrichtung sind mit der Bauleitung vor Ort abzusprechen.

Die Vergütung erfolgt nach Baufortschritt.
Menge: 1,000 psch

### Titel 02 Aluminium-Rahmen-Türanlagen

*Hinweis: Bauaufsichtliche Zulassung und Überwachung, Innenanwendung*
Brandschutztüren und Brandschutzfestverglasungen in der Innenanwendung:
Die nachfolgend beschriebenen Brandschutz-Konstruktionen sind zulassungspflichtige Bauteile.
Diese bauaufsichtliche Zulassung muss erteilt sein.
Die Angaben aus dem Genehmigungsantrag und die Auflagen aus dem Zulassungsbescheid sind bei der Bauausführung zu berücksichtigen und zu befolgen.
Eine Ausfertigung des Zulassungsbescheides muss dem Auftraggeber zusammen mit den Ausführungszeichnungen vorgelegt werden.
Feuerschutzabschlüsse sind gemäß Bauordnung der Länder überwachungspflichtige Bauteile.
Hersteller von Feuerschutzabschlüssen müssen sich von einer - durch das DIBt - anerkannten Überwachungsstelle überwachen und zertifizieren lassen.
Die Kennzeichnung erfolgt durch ein Typenschild.
Der Firmenname oder die Firmenkennzahl ist aus dem Typenschild ersichtlich.

**02.1 Aluminium-Rahmen-Glastüranlage fh-rd - Nr. 1**
mehrteiliges, thermisch getrenntes Aluminium-Rahmentür-System mit mindestens 80 mm Grundbautiefe und Verglasung mit Brandschutz- anforderung fh-rd (T30-1 RS).

Öffnungsgröße: ca. 3,46 m x 3,23 m
  (ab OK FFB bis UK Sturz)
Befestigung seitlich in verputzten Mauerwerks-/ Betonwänden, oben an Massivsturz, aufgestellt auf vorhandenem Bodenbelag aus Betonwerkstein.

Bestehend aus:
- 1 St. Seitenteil (links) - feststehend, einteilig in der Breite und zweiteilig in der Höhe, beide Teile mit Verglasung in Klarglas.
- 1 St. Mittelteil, einteilig in der Breite und zweiteilig in der Höhe mit
 1 St. Türflügel, Verglasung in Klarglas
 Durchgangsbreite: mind. 1,20 m i.L.
 Türhöhe:  ca. 2,15 m i.L.
 Türaufschlag:  mind. 90°, DIN Links und
 1 St. Oberlicht - feststehend, Verglasung in Klarglas
- 1 St. Seitenteil (rechts) - feststehend, einteilig in der Breite und dreiteilig in der Höhe, zwei Teile mit Verglasung in Klarglas, ein Teil mit geschlossener Füllung als Verbundpaneel, vorbereitet für die zu integrierende Sprech- und Klingelanlage.
- 1 St. Gehäuse zum Einbau der Sprech- und Klingelanlage in das vorbeschriebene Paneel mit umlaufenden Dichtungen und einseitiger Revisionsmöglichkeit unter Beachtung der Brandschutzanforderung.
- Sprech- und Klingelanlage inkl. Sprechsieb und 2 Stück flächenbündige Klingelknöpfe in Edelstahl und Namenschilder.

Aufteilung und Masse gemäß beiliegender Ansichtsskizze.

Türkonstruktion aus 5-Kammer-Aluminium-Hohlprofilen mit erforderlichen Brandschutz-Isolatoren. Multifunktionsnut zur klemmbaren Befestigung der Beschläge. Beschichtete Dichtbänder im Falzbereich der Blend-/Flügelrahmen in Multifunktionsnut eingeschoben. Türflügel mit 4-seitig umlaufenden, auf Gehrung gefertigten Flügelprofilen.
Abdichtung der Brandschutzgläser und / oder Ausfachungen mit inneren und äußeren EPDM-Dichtungen.
Es sind nur geprüfte, in der Zulassung aufgeführte Brandschutzgläser einzusetzen.
Mit Rauchschutzfunktion S gemäß DIN 18095 und DIN EN 1634-3 und absenkbarer Bodendichtung. Element ohne Bodeneinstand.
Oberflächen endbeschichtet in RAL 9007 - Graualuminium.
Verdeckt liegendes Beschlagsystem.
Anordnung der Feinjustierung und sichere Verankerung im Türfalz.
Bänder dreiteilig als Rollentürbänder entsprechend der Flügellasten einschließlich der erforderlichen Sicherungsbolzen.
Wechselgarnitur in Aluminium mit Knauf und zurückgebogenem Aluminium-Rundgriff mit Feuerschutz- und Panikfunktion, vorgerichtet für Profilzylinder.
Türschließer als Obentürschließer mit Gleitschiene und integrierter Feststellanlage.
E-Öffner inkl. Schließblech mit vormontierten Drehnutensteinen.
Die Anschlüsse der Brandschutzelemente müssen hinsichtlich der mechanischen Festigkeit und der dauerhaften Abdichtung mit elastischer Dichtungsmasse bei sinngemäßer Anwendung der DIN 18540 Teil 1 fachgerecht hergesellt werden.
Alle Komponenten müssen den Anforderungen aus der Norm und des
Prüfzeugnisses des Systemgebers entsprechen.
Konstruktion und Einbau einschließlich aller erforderlichen Zubehör- und Beschlagsteile nach Prüf- und Zulassungsbescheid.
Erforderliche Rahmenverbreiterungen im Bereich von Wänden und Decken sind einzukalkulieren.

Komplett geliefert und montiert.

Einbau in:  Innenmauerwerk KS, d = 30 cm / Stahlbeton
Einbauort:  Ausgang Flur >Treppenhaus Nord / EG
Gebrauchsklasse: 4 nach DIN EN 1935
Bandklasse:  14 nach DIN EN 1935
Leitfabrikat:  Schüco-Profil ADS 80 FR 30
  oder gleichwertig

Angebotenes Fabrikat (Türelement):

'...............................................................'
  (vom Bieter einzutragen)

Angebotenes Fabrikat (Drückergarnitur):

'...............................................................'
  (vom Bieter einzutragen)

Angebotenes Fabrikat (Obentürschließer):

'...............................................................'
  (vom Bieter einzutragen)

Angebotenes Fabrikat (E-Öffner):

'...............................................................'
  (vom Bieter einzutragen)
Menge: 1,000 Stk

**02.2 Aluminium-Rahmen-Glastüranlage -ds- Nr. 2**
Mehrteiliges, ungedämmtes Aluminium-Rahmentür-System mit mindestens 76 mm Grundbautiefe und Verglasung ohne Brandschutzanforderung.

Öffnungsgröße: ca. 2,45 m x 3,15 m
  (ab OK FFB bis UK Sturz)
Befestigung seitlich in verputzten Mauerwerks-/ Betonwänden, oben an allseitig umkleidetes Vierkantrohr (bauseits), aufgestellt auf vorhandenem Bodenbelag aus Betonwerkstein.

Bestehend aus:
- 1 St. Seitenteil (links) - feststehend, einteilig in der Breite und zweiteilig in der Höhe, beide Teile mit Verglasung in Klarglas.
- 1 St. Mittelteil, einteilig in der Breite und zweiteilig in der Höhe mit
 1 St. Türflügel, Verglasung in Klarglas
 Durchgangsbreite: mind. 1,20 m i.L.
 Türhöhe:  ca. 2,15 m i.L.
 Türaufschlag:  mind. 90°, DIN Rechts und
 1 St. Oberlicht - feststehend, Verglasung in Klarglas
- 1 St. Seitenteil (rechts) - feststehend, einteilig in der Breite und zweiteilig in der Höhe, beide Teile mit Verglasung in Klarglas.

Aufteilung und Masse gemäß beiliegender Ansichtsskizze.

Türkonstruktion aus 1-Kammer-Aluminium-Hohlprofilen. Die Konstruktion ist innen und außen flächenbündig. Funktionsnut zur klemmbaren Befestigung der Beschläge. Türflügel mit 4-seitig umlaufenden, auf Gehrung gefertigten Flügelprofilen.
Alle Verglasungen als Verbundsicherheitsglas.
Türflügel mit Selbstschließfunktion und dichtschließend.
Mit absenkbarer Bodendichtung. Element ohne Bodeneinstand.
Oberflächen endbeschichtet in RAL 9007 - Graualuminium.
Verdeckt liegendes Beschlagsystem.
E-Öffner inkl. Schließblech für Hauptschloss.
Anordnung der Feinjustierung und sichere Verankerung im Türfalz.
Bänder dreiteilig als Rollentürbänder entsprechend der Flügellasten einschließlich der erforderlichen Sicherungsbolzen.
Drückergarnitur in Aluminium mit zurückgebogenen Aluminium-Rundgriffen, mit Panikfunktion, vorgerichtet für Profilzylinder.

Vorgerichtet für automatischen Türantrieb als Drehflügelantrieb (in gesonderter Position).

Alle Komponenten müssen den Anforderungen aus der Norm und des
Prüfzeugnisses des Systemgebers entsprechen.
Konstruktion und Einbau einschließlich aller erforderlichen Zubehör- und Beschlagsteile nach Prüf- und Zulassungsbescheid.
Erforderliche Rahmenverbreiterungen im Bereich von Wänden und Decken sind einzukalkulieren.

Komplett geliefert und montiert.

Einbau in:  Innenmauerwerk KS, d = 30 cm
Einbauort:  Flur / EG
Gebrauchsklasse: 4 nach DIN EN 1935
Bandklasse:  14 nach DIN EN 1935
Leitfabrikat:  z.B. Schüco-Profil Firestop ADS 76 NI SP
  oder gleichwertig

Angebotenes Fabrikat (Türelement):

'...............................................................'
  (vom Bieter einzutragen)

Angebotenes Fabrikat (Drückergarnitur):

'...............................................................'
  (vom Bieter einzutragen)

Angebotenes Fabrikat (E-Öffner):

'...............................................................'
  (vom Bieter einzutragen)
Menge: 1,000 Stk

**02.3 Aluminium-Rahmen-Glastüranlage - rd - Nr. 3**
mehrteiliges, ungedämmtes Aluminium-Rahmentür-System mit mindestens 76 mm Grundbautiefe und Verglasung mit Rauchschutzanforderung.

Öffnungsgröße: ca. 2,47 m x 3,15 m
  (ab OK FFB bis UK Sturz)
Befestigung seitlich in verputzten Mauerwerks-/ Betonwänden, oben an allseitig umkleidetes Vierkantrohr (bauseits), aufgestellt auf vorhandenem Bodenbelag aus Betonwerkstein.

Bestehend aus:
- 1 St. Seitenteil (links) - feststehend, einteilig in der Breite und zweiteilig in der Höhe, beide Teile mit Verglasung in Klarglas.
- 1 St. Mittelteil, einteilig in der Breite und zweiteilig in der Höhe mit
 1 St. Türflügel, Verglasung in Klarglas
 Durchgangsbreite: mind. 1,20 m i.L.
 Türhöhe:  ca. 2,15 m i.L.
 Türaufschlag:  mind. 90°, DIN Rechts und
 1 St. Oberlicht - feststehend, Verglasung in Klarglas
- 1 St. Seitenteil (rechts) - feststehend, einteilig in der Breite und zweiteilig in der Höhe, beide Teile mit Verglasung in Klarglas.

Aufteilung und Masse gemäß beiliegender Ansichtsskizze.

Türkonstruktion aus 1-Kammer-Aluminium-Hohlprofilen. Die Konstruktion ist innen und außen flächenbündig. Funktionsnut zur klemmbaren Befestigung der Beschläge. Türflügel mit 4-seitig umlaufenden, auf Gehrung gefertigten Flügelprofilen.
Alle Verglasungen als Verbundsicherheitsglas.
Mit Rauchschutzfunktion S gemäß DIN 18095 und DIN EN 1634-3 und absenkbarer Bodendichtung. Element ohne Bodeneinstand.
Oberflächen endbeschichtet in RAL 9007 - Graualuminium.
Verdeckt liegendes Beschlagsystem.
E-Öffner inkl. Schließblech für Hauptschloss und Riegelschaltkontakt.
Anordnung der Feinjustierung und sichere Verankerung im Türfalz.
Bänder dreiteilig als Rollentürbänder entsprechend der Flügellasten einschließlich der erforderlichen Sicherungsbolzen.
Drückergarnitur in Aluminium mit zurückgebogenem Aluminium-Rundgriffen, mit Panikfunktion, vorgerichtet für Profilzylinder.

Vorgerichtet für automatischen Türantrieb als Drehflügelantrieb (in gesonderter Position).

Alle Komponenten müssen den Anforderungen aus der Norm und des
Prüfzeugnisses des Systemgebers entsprechen.
Konstruktion und Einbau einschließlich aller erforderlichen Zubehör- und Beschlagsteile nach Prüf- und Zulassungsbescheid.
Erforderliche Rahmenverbreiterungen im Bereich von Wänden und Decken sind einzukalkulieren.

Komplett geliefert und montiert.

Einbau in:  Innenmauerwerk KS, d = 30 cm
Einbauort:  Flur Anbau > Flur Altbau / EG
Gebrauchsklasse: 4 nach DIN EN 1935
Bandklasse:  14 nach DIN EN 1935
Leitfabrikat:  Schüco-Profil ADS 80 FR 30
  oder gleichwertig

Angebotenes Fabrikat (Türelement):

'...............................................................'
  (vom Bieter einzutragen)

Angebotenes Fabrikat (Drückergarnitur):

'...............................................................'
  (vom Bieter einzutragen)

Angebotenes Fabrikat (E-Öffner):

'...............................................................'
  (vom Bieter einzutragen)
Menge: 1,000 Stk

**02.4 Aluminium-Rahmen-Glastüranlage fh-rd - Nr. 4-6-7**
mehrteilige, thermisch getrennte Aluminium-Rahmentür-Systeme mit mindestens 80 mm Grundbautiefe und Verglasung mit Brandschutz- anforderung fh-rd (T30-1 RS).

Öffnungsgröße: ca. 3,46 m x 2,73 m
  (ab OK FFB bis UK Sturz)
Befestigung seitlich in verputzten Mauerwerks-/ Betonwänden, oben an Massivsturz, aufgestellt auf vorhandenem Bodenbelag aus Betonwerkstein.

Bestehend aus:
- 1 St. Seitenteil (links) - feststehend, einteilig in der Breite und zweiteilig in der Höhe, beide Teile mit Verglasung in Klarglas.
- 1 St. Mittelteil, einteilig in der Breite und zweiteilig in der Höhe mit
 1 St. Türflügel, Verglasung in Klarglas
 Durchgangsbreite: mind. 1,20 m i.L.
 Türhöhe:  ca. 2,15 m i.L.
 Türaufschlag:  mind. 90°, DIN Links und
 1 St. Oberlicht - feststehend, Verglasung in Klarglas
- 1 St. Seitenteil (rechts) - feststehend, einteilig in der Breite und dreiteilig in der Höhe, zwei Teile mit Verglasung in Klarglas, ein Teil mit geschlossener Füllung als Verbundpaneel, vorbereitet für die zu integrierende Sprech- und Klingelanlage.
- 1 St. Gehäuse zum Einbau der Sprech- und Klingelanlage in das vorbeschriebene Paneel mit umlaufenden Dichtungen und einseitiger Revisionsmöglichkeit unter Beachtung der Brandschutzanforderung.
- Sprech- und Klingelanlage inkl. Sprechsieb und 2 Stück flächenbündige Klingelknöpfe in Edelstahl und Namenschilder.

Aufteilung und Masse gemäß beiliegender Ansichtsskizze.

Türkonstruktion aus 5-Kammer-Aluminium-Hohlprofilen mit erforderlichen Brandschutz-Isolatoren. Multifunktionsnut zur klemmbaren Befestigung der Beschläge. Beschichtete Dichtbänder im Falzbereich der Blend-/Flügelrahmen in Multifunktionsnut eingeschoben. Türflügel mit 4-seitig umlaufenden, auf Gehrung gefertigten Flügelprofilen.
Abdichtung der Brandschutzgläser und / oder Ausfachungen mit inneren und äußeren EPDM-Dichtungen.
Es sind nur geprüfte, in der Zulassung aufgeführte Brandschutzgläser einzusetzen.
Mit Rauchschutzfunktion S gemäß DIN 18095 und DIN EN 1634-3 und absenkbarer Bodendichtung. Element ohne Bodeneinstand.
Oberflächen endbeschichtet in RAL 9007 - Graualuminium.
Verdeckt liegendes Beschlagsystem.
Anordnung der Feinjustierung und sichere Verankerung im Türfalz.
Bänder dreiteilig als Rollentürbänder entsprechend der Flügellasten einschließlich der erforderlichen Sicherungsbolzen.
Wechselgarnitur in Aluminium mit Knauf und zurückgebogenem Aluminium-Rundgriff mit Feuerschutz- und Panikfunktion, vorgerichtet für Profilzylinder.
Türschließer als Obentürschließer mit Gleitschiene und integrierter Feststellanlage.
E-Öffner inkl. Schließblech mit vormontierten Drehnutensteinen.
Die Anschlüsse der Brandschutzelemente müssen hinsichtlich der mechanischen Festigkeit und der dauerhaften Abdichtung mit elastischer Dichtungsmasse bei sinngemäßer Anwendung der DIN 18540 Teil 1 fachgerecht hergestellt werden.
Alle Komponenten müssen den Anforderungen aus der Norm und des
Prüfzeugnisses des Systemgebers entsprechen.
Konstruktion und Einbau einschließlich aller erforderlichen Zubehör- und Beschlagsteile nach Prüf- und Zulassungsbescheid.
Erforderliche Rahmenverbreiterungen im Bereich von Wänden und Decken sind einzukalkulieren.

Komplett geliefert und montiert.

Einbau in:  Innenmauerwerk KS, d = 30 cm / Stahlbeton
Einbauort:  Ausgang Flur >Treppenhaus Nord
  1.OG / 2.OG / 3.OG
Gebrauchsklasse: 4 nach DIN EN 1935
Bandklasse:  14 nach DIN EN 1935
Leitfabrikat:  Schüco-Profil ADS 80 FR 30
  oder gleichwertig

Angebotenes Fabrikat (Türelement):

'...............................................................'
  (vom Bieter einzutragen)

Angebotenes Fabrikat (Drückergarnitur):

'...............................................................'
  (vom Bieter einzutragen)

Angebotenes Fabrikat (Obentürschließer):

'...............................................................'
  (vom Bieter einzutragen)

Angebotenes Fabrikat (E-Öffner):

'...............................................................'
  (vom Bieter einzutragen)
Menge: 3,000 Stk

**02.5 Aluminium-Rahmen-Glastüranlage -ds- Nr. 5**
Mehrteiliges, ungedämmtes Aluminium-Rahmentür-System mit mindestens 76 mm Grundbautiefe und Verglasung ohne Brandschutzanforderung.

Öffnungsgröße: ca. 2,45 m x 2,65 m
  (ab OK FFB bis UK Sturz)
Befestigung seitlich in verputzten Mauerwerks-/ Betonwänden, oben an allseitig umkleidetes Vierkantrohr (bauseits), aufgestellt auf vorhandenem Bodenbelag aus Betonwerkstein.

Bestehend aus:
- 1 St. Seitenteil (links) - feststehend, einteilig in der Breite und zweiteilig in der Höhe, beide Teile mit Verglasung in Klarglas.
- 1 St. Mittelteil, einteilig in der Breite und zweiteilig in der Höhe mit
 1 St. Türflügel, Verglasung in Klarglas
 Durchgangsbreite: mind. 1,20 m i.L.
 Türhöhe:  ca. 2,15 m i.L.
 Türaufschlag:  mind. 90°, DIN Rechts und
 1 St. Oberlicht - feststehend, Verglasung in Klarglas
- 1 St. Seitenteil (rechts) - feststehend, einteilig in der Breite und zweiteilig in der Höhe, beide Teile mit Verglasung in Klarglas.

Aufteilung und Masse gemäß beiliegender Ansichtsskizze.

Türkonstruktion aus 1-Kammer-Aluminium-Hohlprofilen. Die Konstruktion ist innen und außen flächenbündig. Funktionsnut zur klemmbaren Befestigung der Beschläge. Türflügel mit 4-seitig umlaufenden, auf Gehrung gefertigten Flügelprofilen.
Alle Verglasungen als Verbundsicherheitsglas.
Türflügel mit Selbstschließfunktion und dichtschließend.
Mit absenkbarer Bodendichtung. Element ohne Bodeneinstand.
Oberflächen endbeschichtet in RAL 9007 - Graualuminium.
Verdeckt liegendes Beschlagsystem.
E-Öffner inkl. Schließblech für Hauptschloss und Riegelschaltkontakt.
Anordnung der Feinjustierung und sichere Verankerung im Türfalz.
Bänder dreiteilig als Rollentürbänder entsprechend der Flügellasten einschließlich der erforderlichen Sicherungsbolzen.
Drückergarnitur in Aluminium mit zurückgebogenen Aluminium-Rundgriffen mit Panikfunktion, vorgerichtet für Profilzylinder.

Vorgerichtet für automatischen Türantrieb als Drehflügelantrieb (in gesonderter Position).

Alle Komponenten müssen den Anforderungen aus der Norm und des
Prüfzeugnisses des Systemgebers entsprechen.
Konstruktion und Einbau einschließlich aller erforderlichen Zubehör- und Beschlagsteile nach Prüf- und Zulassungsbescheid.
Erforderliche Rahmenverbreiterungen im Bereich von Wänden und Decken sind einzukalkulieren.

Komplett geliefert und montiert.

Einbau in:  Innenmauerwerk KS, d = 30 cm
Einbauort:  Flur / 1. OG
Gebrauchsklasse: 4 nach DIN EN 1935
Bandklasse:  14 nach DIN EN 1935
Leitfabrikat:  z.B. Schüco-Profil Firestop ADS 76 NI SP
  oder gleichwertig

Angebotenes Fabrikat (Türelement):

'...............................................................'
  (vom Bieter einzutragen)

Angebotenes Fabrikat (Drückergarnitur):

'...............................................................'
  (vom Bieter einzutragen)

Angebotenes Fabrikat (E-Öffner):

'...............................................................'
  (vom Bieter einzutragen)
Menge: 1,000 Stk

**02.6 Automatische Türantriebe**
zum Öffnen und Schließen für die vorbeschriebenen Innentüren in den Fluren als einflügelige Drehflügeltüren.
Als geräuscharme, elektromechanische Drehtürantriebe mit verstellbarer Federkraft, geprüft und zertifiziert nach DIN 18560 / DIN EN 16005. Mit Funktion für erleichterte manuelle Öffnung.
Inkl. Montageplattensatz.
Mit Radar-Bewegungsmelder und Laserscanner / Sensorleiste für Band- und Bandgegenseite zur Absicherung des Schwenkbereichs der Außentüren in Öffnungs- und Schließrichtung.
Einschließlich Taster / Schalter und erforderlichem Zubehör wie Abdeckhaube, Gleitschiene, Türverbindungs- und Türübergangskabel.
Farbe Antrieb:  EV1
Komplett geliefert und montiert.

Leitfabrikat:  z. B. GEZE Powerturn
  oder gleichwertig

Angebotenes Fabrikat (Drehtürantrieb):

'...............................................................'
  (vom Bieter einzutragen)
Menge: 3,000 Stk

**02.7 Bodentürstopper**
aus Edelstahl mit umlaufenden Gummipuffer einschließlich des erforderlichen Befestigungsmaterials.
Komplett geliefert und fertig montiert.
Höhe:  ca. 24 mm
Durchmesser: ca. 48 mm

Angebotenes Fabrikat:
'...............................................................'
  (vom Bieter einzutragen)
Menge: 10,000 Stk

### Titel 03 Außentüren

**03.1 Demontage Außentürelement -EG-**
Vorhandenes, mehrteiliges Außentürelement aus Kunststoff im Erdgeschoss mit Blend- und Flügelrahmen.

Öffnungsgröße: ca. 3,46 m x 2,23 m
  (ab OK FFB bis UK Sturz)
Befestigung innen seitlich in verputzten Mauerwerks-/ Betonwänden, oben an Massivsturz, aufgestellt auf vorhandenen Bodenbelag aus Betonwerkstein. Anschluss außen an vorhandene Fassadenbekleidung aus Hochdruck-Schichtstoffplatten (HPL).

Bestehend aus:
- 1 St. Seitenteil (links), - feststehend, einteilig in der Breite und zweiteilig in der Höhe mit Verglasung
- 1. St. Türflügel, einteilig in Breite und Höhe mit Verglasung
- 1 St. Seitenteil (rechts) - feststehend, dreiteilig in der Breite und zweiteilig in der Höhe mit Verglasung

fachgerecht ausbauen,transportieren, laden, abfahren und gemäß den gesetzlichen Bestimmungen entsorgen.
Einschließlich Entsorgungskosten und Deponiegebühren.
In fix und fertiger Arbeit.
Ausbauort: Ausgang TRH Nord (EG)
Menge: 1,000 Stk

**03.2 Außentür als Aluminium-Rahmen-Glastüranlage - Nr. 8**
mehrteiliges, wärmegedämmtes Aluminium-Rahmentür-System mit mind. 75 mm Grundbautiefe, nach außen öffnend.

Öffnungsgröße: ca. 3,34 m x 2,18 m
  (Außenmass ab OK FFB bis UK Sturz)
  ca. 3,46 m x 2,23 m
  (Innenmass ab OK FFB bis UK Sturz)
Befestigung seitlich in verputzten Mauerwerks-/ Betonwänden, oben an Massivsturz, aufgestellt auf vorhandenem Bodenbelag aus Betonwerkstein.

Aufteilung wie folgt:
- 1 St. Seitenteil (links) - feststehend, einteilig in Breite und Höhe mit Verglasung in Klarglas
- 1 St. Türflügel (Mitte), einteilig in Breite und Höhe, geschlossene Füllung als Verbundpaneel mit Innen- und Außenschale aus 2 mm Aluminiumblech und Dämmkern, mind. 40 mm Polystyrol- Hartschaum.
 Durchgangsbreite: ca. 1,20 m i.L.
 Türhöhe:  ca. 2,15 m
 Türaufschlag:  mind. 90°, DIN Links
- 1 St. Seitenteil (rechts) - feststehend, einteilig in der Breite und dreiteilig in der Höhe, zwei Teile mit Verglasung in Klarglas, ein Teil mit geschlossener Füllung als Verbundpaneel, vorbereitet für die zu integrierende Sprech- und Klingelanlage.
- 1 St. Gehäuse zum Einbau der Sprech- und Klingelanlage als Hinterbau für Revisions- und Montagezwecke, einschließlich rückseitiger Entnahmetür und umlaufender Dichtungen. Entnahmetür mit Zylinderschloss und 2 Schlüsseln.
- Sprech- und Klingelanlage inkl. Sprechsieb und 6 Stück flächenbündige Klingelknöpfe in Edelstahl und Namensschilder.

Aufteilung und Masse gemäß beiliegender Ansichtsskizze.

Türkonstruktion aus 5-Kammer-Aluminum-Hohlprofilen mit Isolierstegen und thermischer Entkopplung. Außen flächenbündig und mit umlaufender 7 mm Schattenfuge. Die Türflügelprofile sind mit einem 4-seitig umlaufenden, auf Gehrung gefertigten Flügelprofil auszuführen.
Uw-Wert ≤ 1,30 W/(m²K).
Mit Dreifach-Verglasung als Verbundsicherheitsglas, innen- und außenseitig.
Fugen zwischen Mauerwerk und Blendrahmen mit Dämmstoff vollständig ausfüllen.
Dauerhaft luftundurchlässige Abdichtung der Fugen als innere / äußere Abdichtung mit einer überputzbaren, schlagregendichten und feuchtevariablen Folie.
Unterer Türabschluss mit thermisch getrennter Aluminium- Anschlagschwelle, barrierefrei nach DIN 18040 und Dichtungssystem für Dichtschluss. Element ohne Bodeneinstand.
Oberflächen endbeschichtet in RAL 9007 - Graualuminium.
Verdeckt liegendes Beschlagsystem.
Anordnung der Feinjustierung und sichere Verankerung in der Mittelschale.
Bänder dreiteilig als Rollentürbänder entsprechend der Flügellasten einschließlich der erforderlichen Sicherungsbolzen.
Wechselgarnitur in Edelstahl, außen als Bügelgriff in Stangenform mit verkröpften Stützen und verdeckter Befestigung, ca. 400 mm lang und äußerer Edelstahlschutzrosette mit Kernziehschutz (oval). Edelstahl-Innentürdrücker mit zurückgebogenem Rundgriff und Zylinderrosette (oval) mit Panikfunktion, vorgerichtet für Profilzylinder.
Türschließer als Obentürschließer mit Gleitschiene, auf Bandgegenseite montiert.
E- Öffner inkl. Schließblech für Hauptschloss.
Alle Komponenten müssen den Anforderungen aus der Norm und des
Prüfzeugnisses des Systemgebers entsprechen.
Konstruktion und Einbau einschließlich aller erforderlichen Zubehör- und Beschlagsteile nach Prüf- und Zulassungsbescheid.
Die erforderlichen Rahmenverbreiterungen im Bereich von Wänden und Decken sind einzukalkulieren.

Komplett geliefert und montiert.

Einbau in:  Außenmauerwerk, d = 30 cm
Einbauort:  TRH Nord - Ausgang / EG
Gebrauchsklasse: 4 nach DIN EN 1935
Bandklasse:  14 nach DIN EN 1935
Leitfabrikat:  z.B. Schüco-Profil AD UP 75
  oder gleichwertig

Angebotenes Fabrikat (Türelement):

'...............................................................'
  (vom Bieter einzutragen)

Angebotenes Fabrikat (Drückergarnitur):

'...............................................................'
  (vom Bieter einzutragen)

Angebotenes Fabrikat (Obentürschließer):

'...............................................................'
  (vom Bieter einzutragen)

Angebotenes Fabrikat (E-Öffner):

'...............................................................'
  (vom Bieter einzutragen)
Menge: 1,000 Stk

### Titel 04 Stundenlohnarbeiten

*Hinweis: Vorbemerkungen Stundenlohnarbeiten*
Die Ausführung von Stundenlohnarbeiten ist ausdrücklich durch die Bauleitung anzuordnen.
Stundenlohnarbeiten sind der Bauleitung rechtzeitig anzuzeigen.

Angefallene Stundenlohnarbeiten sind schriftlich festzuhalten und täglich der Bauleitung zur Unterschrift vorzulegen.

**04.1 Facharbeiterstunden**
Stunde(n) eines Facharbeiters für nicht erfasste Leistungen gegen gegen besonderen Nachweis einschließlich aller Lohnnebenkosten.
Menge: 15,000 h

**04.2 Helferstunden**
Stunde(n) eines Helfers für nicht erfasste Leistungen gegen besonderen Nachweis einschließlich aller Lohnnebenkosten.
Menge: 15,000 h
